# TRM30 250/5A, Measuring transformers encapsulated in resin

- Propiedad del archivo: CONSTRUNARIO
- Formato: FIEBDC-3/2012
- Programa: Construnario Versión 3.51
- Fecha de los precios: 29/01/2024
- Divisa: EUR

**P50105** u TRM30 250/5A, Measuring transformers encapsulated in resin
Precio: 15307
TRM30 250/5A, Measuring transformers encapsulated in resin Code: P50105. Inner diameter (mm): 30 System: Single-phase Class 0,5 Power (VA): 15 Measurement Range (A): 250/5 Input current: 250 A Transformer type: Encapsulated in resin Código EAN: 8433059117313
