# TRM30 250/5A, Transformateur de protection, capsulage en résine, diamètre 30 mm

- Propiedad del archivo: CONSTRUNARIO
- Formato: FIEBDC-3/2012
- Programa: Construnario Versión 3.51
- Fecha de los precios: 29/01/2024
- Divisa: EUR

**P50105** u TRM30 250/5A, Transformateur de protection, capsulage en résine, diamètre 30 mm
Precio: 153.07
TRM30 250/5A, Transformateur de protection, capsulage en résine, diamètre 30 mm Code: P50105. Diamètre intérieur (mm): 30 Système: Monophasés Classe 0,5 Puissance (VA): 15 Rang mesure (A): 250/5 Courant entrée: 250 A Type de transformateur: Capsulés en résine Código EAN: 8433059117313
