# Transformador de medida TRM30 300/5A, referencia P50106. de Circutor

- Propiedad del archivo: CONSTRUNARIO
- Formato: FIEBDC-3/2012
- Programa: Construnario Versión 3.51
- Fecha de los precios: 29/01/2024
- Divisa: EUR

**P50106** u Transformador de medida TRM30 300/5A, referencia P50106. de Circutor
Precio: 165.22
Transformador de medida, encapsulado en resina. Diámetro interior 30 mm Código EAN: 8433059034764
