# TRM40 150/5A, Transformateur de protection, capsulage en résine, diamètre 40 mm

- Propiedad del archivo: CONSTRUNARIO
- Formato: FIEBDC-3/2012
- Programa: Construnario Versión 3.51
- Fecha de los precios: 29/01/2024
- Divisa: EUR

**P50111** u TRM40 150/5A, Transformateur de protection, capsulage en résine, diamètre 40 mm
Precio: 184.77
TRM40 150/5A, Transformateur de protection, capsulage en résine, diamètre 40 mm Code: P50111. Diamètre intérieur (mm): 40 Système: Monophasés Classe 0,5 Puissance (VA): 5 Rang mesure (A): 150/5 Courant entrée: 150 A Type de transformateur: Capsulés en résine Código EAN: 8433059121136
