# Transformador de medida TRM40 300/5A, referencia P50114. de Circutor

- Propiedad del archivo: CONSTRUNARIO
- Formato: FIEBDC-3/2012
- Programa: Construnario Versión 3.51
- Fecha de los precios: 29/01/2024
- Divisa: EUR

**P50114** u Transformador de medida TRM40 300/5A, referencia P50114. de Circutor
Precio: 199.44
TRM40 300/5A, Transformador de medida encapsulados en resina, diámetro 40 mm Código: P50114. Diámetro interior (mm): 40 Sistema: Monofásico Clase 0,5 Potencia (VA): 15 Rango medida (A): 300/5 Corriente de entrada: 300 A Tipo transformador: Encapsulados en resina
