# Transformador de medida TRM60 400/5A, referencia P50123. de Circutor

- Propiedad del archivo: CONSTRUNARIO
- Formato: FIEBDC-3/2012
- Programa: Construnario Versión 3.51
- Fecha de los precios: 29/01/2024
- Divisa: EUR

**P50123** u Transformador de medida TRM60 400/5A, referencia P50123. de Circutor
Precio: 264.47
TRM60 400/5A, Transformador de medida encapsulados en resina, diámetro 60 mm Código: P50123. Diámetro interior (mm): 60 Sistema: Monofásico Clase 0,5 Potencia (VA): 10 Rango medida (A): 400/5 Corriente de entrada: 400 A Tipo transformador: Encapsulados en resina Código EAN: 8433059106102
