# TRM60 400/5A, Measuring transformers encapsulated in resin

- Propiedad del archivo: CONSTRUNARIO
- Formato: FIEBDC-3/2012
- Programa: Construnario Versión 3.51
- Fecha de los precios: 29/01/2024
- Divisa: EUR

**P50123** u TRM60 400/5A, Measuring transformers encapsulated in resin
Precio: 24502
TRM60 400/5A, Measuring transformers encapsulated in resin Code: P50123. Inner diameter (mm): 60 System: Single-phase Class 0,5 Power (VA): 10 Measurement Range (A): 400/5 Input current: 400 A Transformer type: Encapsulated in resin Código EAN: 8433059106102
