# TRM60 1000/5A, Measuring transformers encapsulated in resin

- Propiedad del archivo: CONSTRUNARIO
- Formato: FIEBDC-3/2012
- Programa: Construnario Versión 3.51
- Fecha de los precios: 29/01/2024
- Divisa: EUR

**P50127** u TRM60 1000/5A, Measuring transformers encapsulated in resin
Precio: 24502
TRM60 1000/5A, Measuring transformers encapsulated in resin Code: P50127. Inner diameter (mm): 60 System: Single-phase Class 0,5 Power (VA): 30 Measurement Range (A): 1000/5 Input current: 1000 A Transformer type: Encapsulated in resin Código EAN: 8433059034818
