# TRM80 750/5A, Transformateur de protection, capsulage en résine, diamètre 80 mm

- Propiedad del archivo: CONSTRUNARIO
- Formato: FIEBDC-3/2012
- Programa: Construnario Versión 3.51
- Fecha de los precios: 29/01/2024
- Divisa: EUR

**P50133** u TRM80 750/5A, Transformateur de protection, capsulage en résine, diamètre 80 mm
Precio: 289.84
TRM80 750/5A, Transformateur de protection, capsulage en résine, diamètre 80 mm Code: P50133. Diamètre intérieur (mm): 80 Système: Monophasés Classe 0,5 Puissance (VA): 10 Rang mesure (A): 750/5 Courant entrée: 750 A Type de transformateur: Capsulés en résine
