# Transformador de medida TRM80 1500/5A, referencia P50135. de Circutor

- Propiedad del archivo: CONSTRUNARIO
- Formato: FIEBDC-3/2012
- Programa: Construnario Versión 3.51
- Fecha de los precios: 29/01/2024
- Divisa: EUR

**P50135** u Transformador de medida TRM80 1500/5A, referencia P50135. de Circutor
Precio: 317.09
TRM80 1500/5A, Transformador de medida encapsulados en resina, diámetro 80 mm Código: P50135. Diámetro interior (mm): 80 Sistema: Monofásico Clase 0,5 Potencia (VA): 20 Rango medida (A): 1500/5 Corriente de entrada: 1500 A Tipo transformador: Encapsulados en resina Código EAN: 8433059034825
