# Transformador de medida TRM100 1000/5A, referencia P50142. de Circutor

- Propiedad del archivo: CONSTRUNARIO
- Formato: FIEBDC-3/2012
- Programa: Construnario Versión 3.51
- Fecha de los precios: 29/01/2024
- Divisa: EUR

**P50142** u Transformador de medida TRM100 1000/5A, referencia P50142. de Circutor
Precio: 321.26
TRM100 1000/5A, Transformador de medida encapsulados en resina, diámetro 100 mm Código: P50142. Diámetro interior (mm): 100 Sistema: Monofásico Clase 0,5 Potencia (VA): 20 Rango medida (A): 1000/5 Corriente de entrada: 1000 A Tipo transformador: Encapsulados en resina Código EAN: 8433059301927
