# TRM100 1000/5A, Transformateur de protection, capsulage en résine, diamètre 100 mm

- Propiedad del archivo: CONSTRUNARIO
- Formato: FIEBDC-3/2012
- Programa: Construnario Versión 3.51
- Fecha de los precios: 29/01/2024
- Divisa: EUR

**P50142** u TRM100 1000/5A, Transformateur de protection, capsulage en résine, diamètre 100 mm
Precio: 297.63
TRM100 1000/5A, Transformateur de protection, capsulage en résine, diamètre 100 mm Code: P50142. Diamètre intérieur (mm): 100 Système: Monophasés Classe 0,5 Puissance (VA): 20 Rang mesure (A): 1000/5 Courant entrée: 1000 A Type de transformateur: Capsulés en résine Código EAN: 8433059301927
