# TRM100 2000/5A - Transformateur

- Propiedad del archivo: CONSTRUNARIO
- Formato: FIEBDC-3/2012
- Programa: Construnario Versión 3.51
- Fecha de los precios: 29/01/2024
- Divisa: EUR

**P50145** u TRM100 2000/5A - Transformateur
Precio: 313.10
TRM100 2000/5A, Transformateur de protection, capsulage en résine, diamètre 100 mm Code: P50145. Diamètre intérieur (mm): 100 Système: Monophasés Classe 0,5 Puissance (VA): 20 Rang mesure (A): 2000/5 Courant entrée: 2000 A Type de transformateur: Capsulés en résine Código EAN: 8433059123932
