# Transformador de medida TRM100 2500/5A, referencia P50146. de Circutor

- Propiedad del archivo: CONSTRUNARIO
- Formato: FIEBDC-3/2012
- Programa: Construnario Versión 3.51
- Fecha de los precios: 29/01/2024
- Divisa: EUR

**P50146** u Transformador de medida TRM100 2500/5A, referencia P50146. de Circutor
Precio: 342.07
TRM100 2500/5A, Transformador de medida encapsulados en resina, diámetro 100 mm Código: P50146. Diámetro interior (mm): 100 Sistema: Monofásico Clase 0,5 Potencia (VA): 20 Rango medida (A): 2500/5 Corriente de entrada: 2500 A Tipo transformador: Encapsulados en resina Código EAN: 8433059316198
