# TRM100 3000/5A, Measuring transformers encapsulated in resin

- Propiedad del archivo: CONSTRUNARIO
- Formato: FIEBDC-3/2012
- Programa: Construnario Versión 3.51
- Fecha de los precios: 29/01/2024
- Divisa: EUR

**P50147** u TRM100 3000/5A, Measuring transformers encapsulated in resin
Precio: 33237
TRM100 3000/5A, Measuring transformers encapsulated in resin Code: P50147. Inner diameter (mm): 100 System: Single-phase Class 0,5 Power (VA): 25 Measurement Range (A): 3000/5 Input current: 3000 A Transformer type: Encapsulated in resin
