# Transformador de medida TRM140 1000/5A, referencia P50151. de Circutor

- Propiedad del archivo: CONSTRUNARIO
- Formato: FIEBDC-3/2012
- Programa: Construnario Versión 3.51
- Fecha de los precios: 29/01/2024
- Divisa: EUR

**P50151** u Transformador de medida TRM140 1000/5A, referencia P50151. de Circutor
Precio: 354.65
TRM140 1000/5A, Transformador de medida encapsulados en resina, diámetro 140 mm Código: P50151. Diámetro interior (mm): 140 Sistema: Monofásico Clase 0,5 Potencia (VA): 15 Rango medida (A): 1000/5 Corriente de entrada: 1000 A Tipo transformador: Encapsulados en resina Código EAN: 8433059133054
