# TRM140 1250/5A, Measuring transformers encapsulated in resin

- Propiedad del archivo: CONSTRUNARIO
- Formato: FIEBDC-3/2012
- Programa: Construnario Versión 3.51
- Fecha de los precios: 29/01/2024
- Divisa: EUR

**P50152** u TRM140 1250/5A, Measuring transformers encapsulated in resin
Precio: 32856
TRM140 1250/5A, Measuring transformers encapsulated in resin Code: P50152. Inner diameter (mm): 140 System: Single-phase Class 0,5 Power (VA): 20 Measurement Range (A): 1250/5 Input current: 1250 A Transformer type: Encapsulated in resin Código EAN: 8433059196158
