# TRM140 1250/5A, Transformateur de protection, capsulage en résine, diamètre 140 mm

- Propiedad del archivo: CONSTRUNARIO
- Formato: FIEBDC-3/2012
- Programa: Construnario Versión 3.51
- Fecha de los precios: 29/01/2024
- Divisa: EUR

**P50152** u TRM140 1250/5A, Transformateur de protection, capsulage en résine, diamètre 140 mm
Precio: 328.56
TRM140 1250/5A, Transformateur de protection, capsulage en résine, diamètre 140 mm Code: P50152. Diamètre intérieur (mm): 140 Système: Monophasés Classe 0,5 Puissance (VA): 20 Rang mesure (A): 1250/5 Courant entrée: 1250 A Type de transformateur: Capsulés en résine Código EAN: 8433059196158
