# TRM140 1500/5A - Transformateur

- Propiedad del archivo: CONSTRUNARIO
- Formato: FIEBDC-3/2012
- Programa: Construnario Versión 3.51
- Fecha de los precios: 29/01/2024
- Divisa: EUR

**P50153** u TRM140 1500/5A - Transformateur
Precio: 340.11
TRM140 1500/5A, Transformateur de protection, capsulage en résine, diamètre 140 mm Code: P50153. Diamètre intérieur (mm): 140 Système: Monophasés Classe 0,5 Puissance (VA): 25 Rang mesure (A): 1500/5 Courant entrée: 1500 A Type de transformateur: Capsulés en résine Código EAN: 8433059104436
