# TRM140 3000/5A, Transformateur de protection, capsulage en résine, diamètre 140 mm

- Propiedad del archivo: CONSTRUNARIO
- Formato: FIEBDC-3/2012
- Programa: Construnario Versión 3.51
- Fecha de los precios: 29/01/2024
- Divisa: EUR

**P50156** u TRM140 3000/5A, Transformateur de protection, capsulage en résine, diamètre 140 mm
Precio: 405.07
TRM140 3000/5A, Transformateur de protection, capsulage en résine, diamètre 140 mm Code: P50156. Diamètre intérieur (mm): 140 Système: Monophasés Classe 0,5 Puissance (VA): 35 Rang mesure (A): 3000/5 Courant entrée: 3000 A Type de transformateur: Capsulés en résine Código EAN: 8433059312763
