# Transformador de medida TRM180 2500/5A, referencia P50164. de Circutor

- Propiedad del archivo: CONSTRUNARIO
- Formato: FIEBDC-3/2012
- Programa: Construnario Versión 3.51
- Fecha de los precios: 29/01/2024
- Divisa: EUR

**P50164** u Transformador de medida TRM180 2500/5A, referencia P50164. de Circutor
Precio: 425.56
TRM180 2500/5A, Transformador de medida encapsulados en resina, diámetro 180 mm Código: P50164. Diámetro interior (mm): 180 Sistema: Monofásico Clase 0,5 Potencia (VA): 20 Rango medida (A): 2500/5 Corriente de entrada: 2500 A Tipo transformador: Encapsulados en resina Código EAN: 8433059082192
