# TRM180 4000/5A, Transformateur de protection, capsulage en résine, diamètre 180 mm

- Propiedad del archivo: CONSTRUNARIO
- Formato: FIEBDC-3/2012
- Programa: Construnario Versión 3.51
- Fecha de los precios: 29/01/2024
- Divisa: EUR

**P50166** u TRM180 4000/5A, Transformateur de protection, capsulage en résine, diamètre 180 mm
Precio: 457.62
TRM180 4000/5A, Transformateur de protection, capsulage en résine, diamètre 180 mm Code: P50166. Diamètre intérieur (mm): 180 Système: Monophasés Classe 0,5 Puissance (VA): 20 Rang mesure (A): 4000/5 Courant entrée: 4000 A Type de transformateur: Capsulés en résine Código EAN: 8433059084639
