# TRM180 5000/5A, Measuring transformers encapsulated in resin

- Propiedad del archivo: CONSTRUNARIO
- Formato: FIEBDC-3/2012
- Programa: Construnario Versión 3.51
- Fecha de los precios: 29/01/2024
- Divisa: EUR

**P50167** u TRM180 5000/5A, Measuring transformers encapsulated in resin
Precio: 49469
TRM180 5000/5A, Measuring transformers encapsulated in resin Code: P50167. Inner diameter (mm): 180 System: Single-phase Class 0,5 Power (VA): 20 Measurement Range (A): 5000/5 Input current: 5000 A Transformer type: Encapsulated in resin Código EAN: 8433059161910
