# Transformateur TRP40 100/5A 5P20

- Propiedad del archivo: CONSTRUNARIO
- Formato: FIEBDC-3/2012
- Programa: Construnario Versión 3.51
- Fecha de los precios: 29/01/2024
- Divisa: EUR

**P50211** u Transformateur TRP40 100/5A 5P20
Precio: 432.89
Transformateur TRP40 100/5A 5P20 Código EAN: 8433059034870
