# Transformador de protección TRP60 750/5A 5P20, referencia P50228. de Circutor

- Propiedad del archivo: CONSTRUNARIO
- Formato: FIEBDC-3/2012
- Programa: Construnario Versión 3.51
- Fecha de los precios: 29/01/2024
- Divisa: EUR

**P50228** u Transformador de protección TRP60 750/5A 5P20, referencia P50228. de Circutor
Precio: 407.69
Transformador de protección, encapsulado en resina. Diámetro interior 60 mm. Clase 5P20 Código EAN: 8433059153083
