# Transformador de protección TRP100 2000/5A 5P20, referencia P50246. de Circutor

- Propiedad del archivo: CONSTRUNARIO
- Formato: FIEBDC-3/2012
- Programa: Construnario Versión 3.51
- Fecha de los precios: 29/01/2024
- Divisa: EUR

**P50246** u Transformador de protección TRP100 2000/5A 5P20, referencia P50246. de Circutor
Precio: 504.47
Transformador de protección, encapsulado en resina. Diámetro interior 100 mm. Clase 5P20 Código EAN: 8433059144630
