# Transformador de protección TRP100 3000/5A 5P20, referencia P50248. de Circutor

- Propiedad del archivo: CONSTRUNARIO
- Formato: FIEBDC-3/2012
- Programa: Construnario Versión 3.51
- Fecha de los precios: 29/01/2024
- Divisa: EUR

**P50248** u Transformador de protección TRP100 3000/5A 5P20, referencia P50248. de Circutor
Precio: 525.88
TRP100 3000/5A 5P20, Transformador de protección, encapsulados en resina, diámetro interior 100 mm Código: P50248. Sección útil (mm): 100 Precisión: 5P20 Rango medida (A): 3000/5 Potencia (VA): 20 Código EAN: 8433059147822
