# Transformer TRP40 300/5A 5P10

- Propiedad del archivo: CONSTRUNARIO
- Formato: FIEBDC-3/2012
- Programa: Construnario Versión 3.51
- Fecha de los precios: 29/01/2024
- Divisa: EUR

**P50315** u Transformer TRP40 300/5A 5P10
Precio: 37448
Transformer TRP40 300/5A 5P10 Código EAN: 8433059151416
