# Transformador de protección TRP40 400/5A 5P10, referencia P50316. de Circutor

- Propiedad del archivo: CONSTRUNARIO
- Formato: FIEBDC-3/2012
- Programa: Construnario Versión 3.51
- Fecha de los precios: 29/01/2024
- Divisa: EUR

**P50316** u Transformador de protección TRP40 400/5A 5P10, referencia P50316. de Circutor
Precio: 404.21
Transformador de protección, encapsulado en resina. Diámetro interior 40 mm. Clase 5P10 Código EAN: 8433059140847
