# Transformateur TRP60 600/5A 5P10

- Propiedad del archivo: CONSTRUNARIO
- Formato: FIEBDC-3/2012
- Programa: Construnario Versión 3.51
- Fecha de los precios: 29/01/2024
- Divisa: EUR

**P50327** u Transformateur TRP60 600/5A 5P10
Precio: 330.05
Transformateur TRP60 600/5A 5P10 Código EAN: 8433059035068
