# Transformador de protección TRP80 250/5A 5P10, referencia P50331. de Circutor

- Propiedad del archivo: CONSTRUNARIO
- Formato: FIEBDC-3/2012
- Programa: Construnario Versión 3.51
- Fecha de los precios: 29/01/2024
- Divisa: EUR

**P50331** u Transformador de protección TRP80 250/5A 5P10, referencia P50331. de Circutor
Precio: 394.67
Transformador de protección, encapsulado en resina. Diámetro interior 80 mm. Clase 5P10 Código EAN: 8433059178666
