# Transformador de protección TRP180 3000/5A 5P10, referencia P50364. de Circutor

- Propiedad del archivo: CONSTRUNARIO
- Formato: FIEBDC-3/2012
- Programa: Construnario Versión 3.51
- Fecha de los precios: 29/01/2024
- Divisa: EUR

**P50364** u Transformador de protección TRP180 3000/5A 5P10, referencia P50364. de Circutor
Precio: 558.17
Transformador de protección, encapsulado en resina. Diámetro interior 180 mm. Clase 5P10
