# Medidor paso y contacto GETEST 5...50A, referencia P6012300A0000. de Circutor

- Propiedad del archivo: CONSTRUNARIO
- Formato: FIEBDC-3/2012
- Programa: Construnario Versión 3.51
- Fecha de los precios: 29/01/2024
- Divisa: EUR

**P6012300A0000** u Medidor paso y contacto GETEST 5...50A, referencia P6012300A0000. de Circutor
Precio: 10083.80
El MPC-5/50 GETEST permite medir las tensiones que aparecen entre puntos del suelo (tensión de paso) o entre tierra y partes conductoras (tensión de contacto) cuando existen corrientes de fuga a través de la toma de tierra. En España son mediciones obligatorias en centros de transformación y distribución según MIE-RAT-13, BOE 183 de 01/08/94. Para llevar a cabo el ensayo se conecta la fuente de corriente entre puntos distantes de una línea de tierra y se mide la tensión que aparece entre dos pesas separadas un metro (tensión de paso ) o entre tierra y partes conductoras accesibles. La fuente de corriente se ajusta al valor deseado mediante una PDA, permitiendo además visualizar y memorizar los datos medidos. Código EAN: 8433059136444
