# Megaohmímetro portatil MD-5060e, referencia P6052100A0000 de Circutor

- Propiedad del archivo: CONSTRUNARIO
- Formato: FIEBDC-3/2012
- Programa: Construnario Versión 3.51
- Fecha de los precios: 29/01/2024
- Divisa: EUR

**P6052100A0000** u Megaohmímetro portatil MD-5060e, referencia P6052100A0000 de Circutor
Precio: 3868.25
Los megaohmímetros portátiles MD y MI han sido especialmente diseñados para medir resistencias de aislamiento hasta valores del orden de T?, utilizando para ello una tensión de ensayo seleccionable por el usuario. Su tecnología de alta fiabilidad permite mediciones precisas y de fácil lectura de aislamientos de sistemas eléctricos de baja y media tensión, transformadores, motores, cables, equipos e instalaciones domésticas, redes de distribución, etc. Incorporan una batería interna recargable, siendo también posible la alimentación a la red eléctrica. Resulta ideal para el uso en trabajos de campo: es resistente a las severas condiciones de trato que, inevitablemente, incluyen golpes frecuentes, muy altas y bajas temperaturas, vibraciones intensas durante el transporte por malos caminos, prolongada exposición a radiación solar directa, etc. El MD-5060e incorpora características avanzadas como: cálculo automático de los índices de polarización y absorción dieléctrica, ensayos pasa/no pasa y de tiempo fijo y cronómetro digital. Código EAN: 8433059081003
