# MD-5060e - Megaohmmeter

- Propiedad del archivo: CONSTRUNARIO
- Formato: FIEBDC-3/2012
- Programa: Construnario Versión 3.51
- Fecha de los precios: 29/01/2024
- Divisa: EUR

**P6052100A0000** u MD-5060e - Megaohmmeter
Precio: 367111
Megaohmmeter Código EAN: 8433059081003
