# Contador monofásico de energía eléctrica para montaje en carril DIN CEM C10 212, referencia Q21112 de Circutor

- Propiedad del archivo: CONSTRUNARIO
- Formato: FIEBDC-3/2012
- Programa: Construnario Versión 3.51
- Fecha de los precios: 29/01/2024
- Divisa: EUR

**Q21112** u Contador monofásico de energía eléctrica para montaje en carril DIN CEM C10 212, referencia Q21112 de Circutor
Precio: 93.65
Contador monofásico de energía eléctrica de hasta 65 A. Dispone de display LCD (7 dígitos) con sistema de pantallas rotativas. Dispone de un puerto óptico de comunicaciones lateral (Sistema OSC) para colocar el módulo de comunicaciones (CEM-M). Dispone también de 2 botones (1 precintable) para visualizar toda la información medida. Otras características son: - Certificación MID módulo B+D (según tipo). - Clase 1 en energía activa (Clase B según MID), Clase 2 en energía reactiva. - Conforme a las normas EN 50470 (normativa europea MID) o IEC 62053-21 (normativa internacional) según tipo. - Tamaño reducido (2 módulos, 36 mm). - Contador parcial reseteable. - 1 Salida impulsos programable según DIN 43864. - Indicación por pantalla de mal conexionado. - Acumulación de energía incluso en caso de mal conexionado. Código EAN: 8433059179908
