# Single-phase and three-phase energy meters

- Owner of the file: CONSTRUNARIO
- Format: FIEBDC-3/2012
- Program: Construnario Versión 3.51
- Date of prices: 29/01/2024
- Currency: EUR

**Q21112** u Single-phase and three-phase energy meters
Price: 8760
Single-phase electrical energy meter, up to 65 A. Built-in LCD display (7 digits) with rotating screen system. Features an optical communication port (OSC system) on the side of the unit for installing the communication module (CEM-M). Also features 2 buttons (1 sealable button) for viewing all the measured information. Other features include: MID certification, module B+D (depending on the type) Class 1 active energy (Class B, in accordance with MID), Class 2 reactive energy Complies with the EN 50470 (MID European standards) or IEC 62053-21 standards (international standards), depending on the type. Compact size (2 modules, 36 mm) Resettable partial meter 1 programmable impulse output, in accordance with DIN 43864 Indicates bad connections on the screen Energy storage, even in the case of bad connections Código EAN: 8433059179908
