# Compteur monophasé d’énergie électrique pour montage sur rail DIN

- Propriété du fichier: CONSTRUNARIO
- Format: FIEBDC-3/2012
- Logiciel: Construnario Versión 3.51
- Date des prix: 29/01/2024
- Devise: EUR

**Q21112** u Compteur monophasé d’énergie électrique pour montage sur rail DIN
Prix: 87.60
LCD (7 chiffres) avec système d’écrans rotatifs. Dispose d’un port optique de communications latéral (Système OSC) pour placer le module de communications (CEM-M). Dispose aussi de 2 boutons (1 scellable) pour afficher toute l’information mesurée. D’autres caractéristiques sont : Certification MID module B+D (selon type) Classe 1 en énergie active (Classe B selon MID), Classe 2 en énergie réactive Conforme aux normes EN 50470 (réglementation européenne MID) ou IEC 62053-21 (réglementation internationale) selon type Taille réduite (2 modules, 36 mm) Compteur partiel réinitialisable 1 Sortie impulsions programmable selon DIN 43864 Indication par écran de mauvaises connexions Accumulation d’énergie même dans le cas de mauvaises connexions Código EAN: 8433059179908
