# Módulo de comunicaciones para contadores tipo CEM para montaje en carril DIN CEM-M-RS485, referencia Q23100 de Circutor

- Propiedad del archivo: CONSTRUNARIO
- Formato: FIEBDC-3/2012
- Programa: Construnario Versión 3.51
- Fecha de los precios: 29/01/2024
- Divisa: EUR

**Q23100** u Módulo de comunicaciones para contadores tipo CEM para montaje en carril DIN CEM-M-RS485, referencia Q23100 de Circutor
Precio: 79.67
Los CEM-M son módulos de comunicaciones intercambiables para los contadores de energía de carril CEM-C. Estos módulos permiten incrementar las prestaciones de los contadores de energía de forma que cualquier contador se puede adaptar a las comunicaciones existentes en la instalación. Los sistemas de gestión de energía requieren contadores que cumplan las normativas de medición internacional, pero al mismo tiempo, que se puedan integrar en los protocolos de comunicación estándares en edificios. La gama CEM-M permite que el usuario pueda instalar el contador CEM-C que requiera la instalación (monofásico, trifásico directo o trifásico indirecto) y posteriormente que se le añada el módulo CEM-M más adecuado para la instalación en función de su protocolo de comunicaciones. Este sistema modular permite entre otras cosas: - Seleccionar el contador de energía y posteriormente añadir las comunicaciones requeridas por el BMS. - Reducir el stock de referencias, ya que independientemente de que el cliente decida leer remotamente el contador o no, y hacerlo mediante un protocolo u otro, el contador no deberá ser substituido. Código EAN: 8433059189662
