# Modules de communications pour compteurs type CEM pour montage sur rail DIN

- Propriété du fichier: CONSTRUNARIO
- Format: FIEBDC-3/2012
- Logiciel: Construnario Versión 3.51
- Date des prix: 29/01/2024
- Devise: EUR

**Q23100** u Modules de communications pour compteurs type CEM pour montage sur rail DIN
Prix: 74.52
Les CEM-M sont des modules de communications échangeables pour les compteurs d’énergie de rail CEM-C. Ces modules permettent d’augmenter les prestations des compteurs d’énergie de telle sorte que tout compteur puisse s’adapter aux communications existantes dans l’installation. Les systèmes de gestion d’énergie exigent des compteurs qui seront conformes aux réglementations de mesure internationale mais, en même temps, qui pourront être intégrés dans les protocoles de communication standards dans les immeubles. La gamme CEM-M permet que l’utilisateur puisse installer le compteur CEM-C demandé par l’installation (monophasé, triphasé direct ou triphasé indirect) et, ensuite, de lui ajouter le module CEM-M le plus approprié pour l’installation en fonction de son protocole de communications. Ce système modulaire permet, entre autres choses, de : Sélectionner le compteur d’énergie et ensuite ajouter les communications requises par le BMS. Réduire le stock de références puisque, indépendamment de si le client décide de lire le compteur à distance ou non, et le faire avec un protocole ou un autre, le compteur ne devra pas être remplacé. Código EAN: 8433059189662
