# Contador monofásico de energía Activa para montaje en carril DIN CEM-C5, referencia Q25112 de Circutor

- Propiedad del archivo: CONSTRUNARIO
- Formato: FIEBDC-3/2012
- Programa: Construnario Versión 3.51
- Fecha de los precios: 29/01/2024
- Divisa: EUR

**Q25112** u Contador monofásico de energía Activa para montaje en carril DIN CEM-C5, referencia Q25112 de Circutor
Precio: 68.94
CEM-C5 es un contador monofásico de energía activa (kWh) de hasta 50 A. El equipo dispone de medida unidireccional de energía (Medida Absoluta) con precisión en Clase 1. El dispositivo dispone de una salida digital integrada para la generación de impulsos en función de la energía medida. Otras características que incorpora: - Conforme a las normas IEC 62052-11 y IEC 62053-21 (requerimientos generales y particulares de equipos de medida) - Tamaño reducido (1 módulo de carril DIN, 18 mm) - Display LCD retroiluminado de (7 dígitos) - Precintable (Anti-fraude). Código EAN: 8433059282813
