# CEM-C5 - single-phase energy meter, direct connection

- Owner of the file: CONSTRUNARIO
- Format: FIEBDC-3/2012
- Program: Construnario Versión 3.51
- Date of prices: 29/01/2024
- Currency: EUR

**Q25112** u CEM-C5 - single-phase energy meter, direct connection
Price: 6448
CEM-C5 is a single-phase active energy meter (kWh) that can measure up to 50 A. The unit can measure energy in one direction (Absolute Measurement) with Class 1 accuracy. It also features an integrated digital output for generating impulses depending on the energy measured. Other features: Complies with the IEC 62052-11 and IEC 62053-21 standards (general and specific requirements of measuring units) Compact dimensions (1 DIN rail module, 18 mm) Backlit LCD display (7 digits) Sealable (anti-fraud). Código EAN: 8433059282813
