# CEM-C5 - Compteur monophasé d’énergie active

- Propriété du fichier: CONSTRUNARIO
- Format: FIEBDC-3/2012
- Logiciel: Construnario Versión 3.51
- Date des prix: 29/01/2024
- Devise: EUR

**Q25112** u CEM-C5 - Compteur monophasé d’énergie active
Prix: 64.48
CEM-C5 est un compteur monophasé d’énergie active (kWh) de jusqu’à 50 A. L’équipement dispose de mesure unidirectionnelle (Mesure absolue) avec une précision en Classe 1. Le dispositif dispose d’une sortie numérique intégrée pour la génération d’impulsions en fonction de l’énergie mesurée. Autres caractéristiques intégrées : Conformité aux normes IEC 62052-11 et IEC 62053-21 (exigences générales et particulières d’équipements de mesure) Taille réduite (1 module rail DIN, 18 mm) Display LCD rétroéclairé à (six chiffres) Hermétique (Anti-fraude) Código EAN: 8433059282813
