# Modem-routeur de type 3G

- Propriété du fichier: CONSTRUNARIO
- Format: FIEBDC-3/2012
- Logiciel: Construnario Versión 3.51
- Date des prix: 29/01/2024
- Devise: EUR

**Q30230** u Modem-routeur de type 3G
Prix: 1165.46
Le modem-routeur CIRCUTOR 3G est conçu pour communiquer avec des compteurs ou tout autre équipement. La principale caractéristique de ce modem réside dans sa capacité de communiquer avec la technologie EDGE/HSDPA (High Speed Downlink Packet Access). En cas d'absence de couverture 3G, l'appareil passe automatiquement en communication par GPRS. Pour ce faire, la communication par adresse IP fixe ou dynamique (DYNDNS) doit être possible. Le modem est équipé d'un port Ethernet, d'un port RS-232 et d'un port RS-485. La configuration du modem se fait par serveur Web. Caractéristiques du modem : - Réinitialisation automatique toutes les 24 heures - Communication EDGE/HSDPA - Communication GPRS - Compatibilité avec IP fixe - Compatibilité avec DYNDNS - Communications Ethernet, RS-232 et RS-485 - WEBSERVER pour configuration du modem - Protocole transparent pour communication avec compteurs - Protocole UDP, TCP et FTP (pour port Ethernet uniquement) - Configuration du modem à distance - Envoi de messages SMS - Configuration IP et port - Configuration APN - Configuration nom d'utilisateur/mot de passe - DEL de statut Código EAN: 8433059149543
