# Transformateur TRMC 210 -0.5S-3X100/5

- Propriété du fichier: CONSTRUNARIO
- Format: FIEBDC-3/2012
- Logiciel: Construnario Versión 3.51
- Date des prix: 29/01/2024
- Devise: EUR

**Q30901** u Transformateur TRMC 210 -0.5S-3X100/5
Prix: 263.49
Transformateurs de courant conformes aux spécifications des compagnies d'électricité, destinés aux installations basse tension pour l'obtention d'une mesure officielle en vue de la facturation de l'énergie. L'emploi de la résine en tant qu'isolant extérieur confère à l'ensemble une série de caractéristiques qui permettent d'accroître la qualité du transformateur par rapport aux autres transformateurs à isolement classique. Les propriétés les plus importantes de ce type d'isolement sont les suivantes : Résistance mécanique élevée Haute rigidité diélectrique Auto-extinguibilité (classe VO) Tropicalisation Manipulation du transformateur impossible pour éviter tout accès à son intérieur Código EAN: 8433059045517
