# Transformadores de corriente, para su utilización en instalaciones de baja tensión, TRMC 210 -0.5-3X600/5 de Circutor

- Propiedad del archivo: CONSTRUNARIO
- Formato: FIEBDC-3/2012
- Programa: Construnario Versión 3.51
- Fecha de los precios: 29/01/2024
- Divisa: EUR

**Q30967** Transformadores de corriente, para su utilización en instalaciones de baja tensión, TRMC 210 -0.5-3X600/5 de Circutor
Precio: 282.97
TRMC 210 -0.5-3X600/5 - Conjunto de 3 transformadores de corriente para contadores con verificación de origen. Código EAN: 8433059045760
