# Transformadores de corriente, para su utilización en instalaciones de baja tensión, kit 3-TRMC 400-3000/5 de Circutor

- Propiedad del archivo: CONSTRUNARIO
- Formato: FIEBDC-3/2012
- Programa: Construnario Versión 3.51
- Fecha de los precios: 29/01/2024
- Divisa: EUR

**Q309A6** u Transformadores de corriente, para su utilización en instalaciones de baja tensión, kit 3-TRMC 400-3000/5 de Circutor
Precio: 450.47
kit 3-TRMC 400-3000/5 - Conjunto de 3 transformadores de corriente para contadores con verificación de origen. Transformadores de corriente, para su utilización en instalaciones de Baja Tensión, en aplicaciones en las que la medida sea oficial y para facturación de energía, ya que cumplen con las especificaciones de las compañías eléctricas. El uso de la resina como aislante exterior proporciona al conjunto una serie de características que elevan la calidad del transformador frente a otros de aislamiento convencional. Las propiedades más importantes de este tipo de aislamiento son: Una elevada resistencia mecánica Una gran rigidez dieléctrica Autoextinguibilidad (Grado VO) Tropicalización Imposibilidad de manipular el transformador, evitando el acceso a su interior. Código EAN: 8433059261276
