# Contador trifásico conexión directa 410-QD1A-90B10-TRIPLE TARIFA-3.0A, referencia QB4B0D01 de Circutor

- Propiedad del archivo: CONSTRUNARIO
- Formato: FIEBDC-3/2012
- Programa: Construnario Versión 3.51
- Fecha de los precios: 29/01/2024
- Divisa: EUR

**QB4B0D01** u Contador trifásico conexión directa 410-QD1A-90B10-TRIPLE TARIFA-3.0A, referencia QB4B0D01 de Circutor
Precio: 456.46
> Tipo Consumidor: 4 > Comunicaciones: RS-232 / RS-485 > Clase (Activa/Reactiva): B (1) / 2 > Sistema: Trifásico > Medida: Indirecta > Rango medida (V): 3x230/400 > Rango medida (A): 10 (100) > Cuadrantes: 4 > Frecuencia (Hz): 50 Código EAN: 8433059181017 Código ETIM 8.0: EC001506
