# Contador trifásico conexión directa 410-QD1A-B0B10, referencia QB4N0 de Circutor

- Propiedad del archivo: CONSTRUNARIO
- Formato: FIEBDC-3/2012
- Programa: Construnario Versión 3.51
- Fecha de los precios: 29/01/2024
- Divisa: EUR

**QB4N0** u Contador trifásico conexión directa 410-QD1A-B0B10, referencia QB4N0 de Circutor
Precio: 334.12
Cirwatt B 410DP es un contador trifásico digital multifunción de clase B/Clase 1 en medida de energía activa y clase 2 para la energía reactiva. Este contador cumple la normativa internacional IEC 62053-21 e IEC 62053-23 y la normativa europea actual vigente en contadores de energía EN 50470-1 y EN 50470-3 (MID), hecho que permite la instalación de estos contadores en cualquier país de la comunidad europea. Dispone de comunicaciones PLC PRIME (Prime Line Carrier) a través de la red eléctrica así como de puerto óptico y un puerto RS-232 que permite telegestión remota mediante un módem GSM/3G. Ambas comunicaciones utilizan el protocolo DLMS. También dispone de un registrador de hasta 3 meses de registros horarios, de los 6 tipos de energía. Así mismo también permite la lectura de datos en ausencia de tensión. Incorpora el elemento de corte, que permite al usuario controlar la demanda del suministro que puede ser gestionada de forma remota utilizando comunicaciones PLC. APLICACIONES CIRWATT B 410DP es el equipo adecuado para aplicaciones en Baja Tensión (corrientes de hasta 100 ó 50 kW), adaptándose a las nuevas necesidades del mercado en cuanto a la telegestión a través de PLC con el estándar PRIME, siendo gestionado por el concentrador PLC PRIME (Compact-DC) ubicado en el centro de transformación. El CIRWATT B410DP permite cubrir la necesidad de la telegestión a través de PLC, completando todo el rango de medida trifásica directa en BT, junto con el contador CIRWATT B 410RCP, que incorpora el elemento de corte interno. Código EAN: 8433059246068 Código ETIM 8.0: EC001506
