# Relé de reactiva de 1 paso. Carril DIN Dir 2 / 250 mA, referencia R11211 de Circutor

- Propiedad del archivo: CONSTRUNARIO
- Formato: FIEBDC-3/2012
- Programa: Construnario Versión 3.51
- Fecha de los precios: 29/01/2024
- Divisa: EUR

**R11211** u Relé de reactiva de 1 paso. Carril DIN Dir 2 / 250 mA, referencia R11211 de Circutor
Precio: 213.93
Relé de reactiva de 1 paso, carril DIN, entrada corriente 250 mA. Código EAN: 8433059093969
